# Tief-/ Zaunbau, Vegetationstechnik BgM Nördl. Seen
Angebotsaufforderung (GAEB 90, DA83)
DV-Nummer: 2026-047
Eröffnung: 18.11.26
Währung: EUR
Auftraggeber: Stiftung Naturschutz, Schleswig-Holstein, Eschenbrook 4, 241

## Los 3 Vegetationstechnik
Datum: 22.10.26

### Titel 01 Baustelleneinrichtung/ vorbereitende Arb

*Hinweis*
Für die im Folgenden anzubietenden Bagger gilt
grundsätzlich die Verwendung von
biologisch abbaubarem Hydrauliköl; bitte tragen Sie
hier das von Ihnen angebotene Produkt ein:

'.........'

Das angebotene Produkt ist mittels aktuellem Datenblatt
nachzuweisen. Es dürfen nur Fahrzeuge zum Einsatz
kommen, die regelmäßig von einer Fachwerkstatt gewartet
werden.
Der AG behält sich die Einsicht in das Wartungsbuch
sowie
Stichproben des eingesetzten Öls vor.

**01.1 An- und Abtransport Raupenbagger mit Moorlaufwerk, 16 bis 21 t**
An- und Abtransport Raupenbagger mit Moorlaufwerk, 16
-21 t,
inkl. Lasergerät und Fluchtstangen
durch geeignetes Transportgerät (Tieflader).
Zum Einsatz im Moor dürfen nur Hydraulik-Löffelbagger
16 bis
21 t mit Moorlaufwerk und einem Bodendruck von <0,25
kg/cm²
(in beladenem Zustand) kommen.

angebotenes Gerät (Herst., Typ), Bodendruck (kg/cm²)

'.........'
Gewicht (kg)/Kettenauflagelänge (cm) x 2 x Kettenbr.
(cm)

Erforderliche Anbaugeräte:
- Schwenklöffel mind. 0,8 m³
- Knickschere
- Roderechen
- Sortiergreifer

Bereitstellung von erfahrenen Maschinenführern
(Erfahrungen mit Gehölzrodung sind für Maschinenführer
nachzuweisen).

Zufahrt und Abladen nach Angaben der Bauüberwachung
Menge: 2,000 St

**01.2 An- u. Abfahrt Schlepper mit Anhängemulde, 10 bis 12 m³**
An- u. Abfahrt Schlepper mit Anhängemulde,
Ladevolumen 10 bis 12 m³

Zur Verringerung der Bodenschadverdichtung dürfen nur
Anhängermulden mit Breitbereifung zum Einsatz kommen.
Menge: 2,000 St

**01.3 Abfahrt Schlepper mit Anhängemulde, 10 bis 12 m³**
zum Transport des Schnittguts
Menge: 2,000 St

**01.4 An- und Abfahrt Schlepper mit Frontlader**
An- und Abfahrt eines Schleppers mit Frontlader
Menge: 1,000 St

**01.5 An- und Abfahrt Schlepper mit Kreiselegge-Einsaat-Kombination**
An- und Abfahrt eines Schleppers mit
Kreiselegge-Einsaat-Kombination
Menge: 1,000 St

### Titel 02 Gehölzentfernung

**02.1 Einsatz Schlepper mit Frontlader**
zum Umsetzen und Verbrennen des Schnittguts
Menge: 20,000 h

**02.2 Einsatz Raupenbagger mit Anbaugeräten**
Einsatz eines Raupenbaggers mit Anbaugeräten inkl.
Personal,
Maschinenkosten und aller Betriebsstoffe
Erforderliche Anbaugeräte:
- Schwenklöffel
- Knickschere
- Sortiergreifer
- Roderechen

für folgende Arbeiten:
Rodung von Stubben und Entfernung von Holunder-
und Brombeeraufwuchs auf einer etwa 0,6 ha großen
Entwicklungsfläche in Wenkendorf (auf Sandboden)
Entkusselung von Weißdorngebüsch einschließlich
Wurzeln auf etwa 7 ha bei Bojendorf (auf Lehmboden)
Schnittgut gemäß Angabe der Bauüberwachung mit
ausreichend Abstand von der Zaunlinie zur späteren
Verbrennung auf Haufen legen.
Bereitstellung von erfahrenen Maschinenführern
(Erfahrungen mit Gehölzrodung sind für Maschinenführer
nachzuweisen).

Die Arbeiten sind im Stundenlohn anzubieten; die
Leistungen sind in Form aussagekräftiger
Stundenlohnzettel
nachzuweisen und von der Bauüberwachung
gegenzuzeichnen.
Menge: 100,000 h

**02.3 Einsatz Schlepper mit Anhängemulde, 10 bis 12 m³**
Einsatz Schlepper mit Anhängemulde,
Ladevolumen 10 bis 12 m³
zur Durchführung der beschriebenen Arbeiten gemäß den
Anweisungen durch die Bauüberwachung.

Einsatz Schlepper mit Anhängermulde für
Bodentransporte:
- Transport des Schnittguts im Baustellenbereich

Entnahmeort nach Auskunft durch die Bauüberwachung.

Inkl. Personal, Maschinenkosten und aller
Betriebsstoffe

Die Arbeiten sind im Stundenlohn anzubieten. Die
Leistungen
sind in Form aussagekräftiger Stundenlohnzettel
nachzuweisen
und von der Bauüberwachung bwz. der biologischen
Baubegleitung gegenzeichnen zu lassen.
Menge: 16,000 h

**02.4 Facharbeiter-Stunden**
Facharbeiter-Stunden für Aufnahme der zu entsorgenden
Reststoffe
Die Arbeiten sind im Stundenlohn anzubieten; die
Leistungen sind in Form aussagekräftiger
Stundenlohnzettel
nachzuweisen und von der Bauüberwachung
gegenzuzeichnen.
Menge: 5,000 h

### Titel 03 Einsaat

**03.1 Einsatz Schlepper mit Kreiselegge-Einsaat-Kombination**
Einsatz Schlepper mit Kreiselegge-Einsaat-Kombination
mit
nachlaufender Walze
zur abschließenden Bodenbearbeitung und Einsaat
Einebnen des Bodenauftrages nach ausreichender
Abtrocknung, durch Kreiseln mit nachlaufender Einsaat
und
Anwalzen,
zum Nachweis;

Inkl. Personal, Maschinenkosten und aller
Betriebsstoffe

Die Arbeiten sind im Stundenlohn anzubieten. Die
Leistungen
sind in Form aussagekräftiger Stundenlohnzettel
nachzuweisen
und von der Bauüberwachung bwz. der biologischen
Baubegleitung gegenzeichnen zu lassen.
Menge: 10,000 h

**03.2 Facharbeiter-Stunden**
Facharbeiter-Stunden für Aufnahme der zu entsorgenden
Reststoffe
Die Arbeiten sind im Stundenlohn anzubieten; die
Leistungen sind in Form aussagekräftiger
Stundenlohnzettel
nachzuweisen und von der Bauüberwachung
gegenzuzeichnen.
Menge: 5,000 h

USt %: 19,00
